# Sanierung Rathaus Maikammer
Angebotsaufforderung (GAEB DA XML 3.2, DA83)
Projekt: 497
Währung: EUR
Auftraggeber: Verbandsgemeinde Maikammer, Immengartenstraße 24, 67481 Maikammer, Deutschland
Erstellt mit: SOFTTECH GmbH / GXML Toolbox V3.3 R20230503, AVANTI pro 2025, 14.09.2026

## 21 Tischlerarbeiten
Datum: 03.07.2025

*Hinweis: KURZBESCHREIBUNG DER BAUMASSNAHME*
KURZBESCHREIBUNG DER BAUMASSNAHME

Der Auftraggeber, die VG Maikammer beabsichtigt die Teilsanierung und Brandschutzertüchtigung des Rathausgebäudes vorzunehmen.
Die Sanierung erstreckt sich über das gesamte Gebäude. Das Gebäude ist in Massivbauweise errichtet. Die Dachkonstruktion als Holzkonstruktion mit mehreren Pultdächern umschließt eine innenliegende Flachdachfläche mit Zugangstüren in den Dachraum. Aktuell kann die Dachfläche nur über eine Ausstiegsluke erreicht werden. Es ist unterteilt in Untergeschoss, Erdgeschoss,
Obergeschoss und Dachgeschoss.

Die durchgeführten wesentlichen Hauptmaßnahmen sind nachfolgend stichpunktartig aufgeführt:
     - Errichtung eines Aufzuges im inneren des Gebäudes
     - Anbau Nordseite analog zum Bestandsgebäude
     - Erweiterung im Bereich des Ratsaals und Erneuerung der Fassde

Im Innenbereich werden die Wand- und Deckenkonstruktionen brandschutztechnisch ertüchtigt. Für das Bilden neuer Brandabschnitte werden Brandschutztüren an verschiedenen Positionen eingebracht.

Die Ausführung soll mit den Umbau- u. Rückbauarbeiten im Innen- und Außenbereich ab dem 01.09.2025 beginnen und ohne Unterbrechungen durchgeführt werden.

Es ist auf die Einhaltung der Sicherheitsbestimmungen zu achten. Sicherheitsmaßnahmen, die zur Durchführung der ausgeschriebenen Leistung notwendig sind, sind Sache des Auftragnehmers.

Arbeitsbereiche sind jeweils zum Feierabend besenrein zu hinterlassen. Es dürfen am Bau keine festen Plätze für Arbeitspausen, Umkleiden o. ä. eingerichtet werden.

Es ist unbedingt darauf zu achten, dass keine Mahlzeitreste, Flaschen, Zeitungen u. ä. auf der Baustelle verbleiben.

*Hinweis: VORBEMERKUNGEN ZUM LEISTUNGSVERZEICHNIS*
VORBEMERKUNGEN ZUM LEISTUNGSVERZEICHNIS

0.1 Angaben zur Baustelle

0.1.1 Das Gebäude liegt an der Immengartenstraße 24 in 67481 Maikammer in  einem Wohngebietes. Das Gebäude ist komplett freistehend, angrenzend an das Gebäude ein Feuerwehrgebäude angebaut. Parkmöglichkeiten direkt am Gebäude bestehen während der Bauphase nicht. Im Zuge der Baumaßnahme können die befestigten Flächen für die Baustelleneinrichtung zur Verfügung stehen. Auf der Westseite gibt es einen Zugänge zum Gebäude angrenzend an die Feuerwehr  Auf der Vorderseite befindet sich der Hauptzugang mit innenliegendem Treppenhaus.

0.1.2 Immissions- bzw. klimatische oder betriebliche Bedingungen bestehen nicht. Bei den Arbeiten mit Kran ist zuz beachten, dass der Funkturm außer Betrieb gesetzt werden muß. Gleiches gilt für Arbeiten auf dem Dach. Die Angeben zu den Sicherheitsabständen sind zu beachten.

0.1.3 Das Gebäude ist 2-geschossig und komplett unterkellert. Das Dachgeschoß mit innenliegender Dachkonstruktion kann ausschließlich über eine Dachausstiegsluke erreicht werden.

0.1.4 Die umliegenden Straße sind Gemeindestraßen mit Gegenverkehr mit normalem Verkehrsaufkommen

0.1.5 Die für die Baustelleneinrichtung zugewiesenen Verkehrsflächen müssen mit einem Bauzaun abgegrenzt werden. Der angrenzende Kostenpflichtige Parkplatz kann während der Bauphase genutzt werden. Dieser liegt direkt auf dem Nachbargrundstück.

0.1.6 Transportwege sind den Grundrissplänen und dem Lageplan zu entnehmen.

0.1.7 Eine Übergabestation der Wasser- u. Elektroversorgung wird bauseits zur Verfügung gestellt.

0.1.8 Räumliche Nutzung innerhalb des Gebäudes stehen nicht zur Verfügung.

0.1.9 Die Bodenverhältnisse sind dem Bodengutachten zu entnehmen. Dieses kann auf Anfrage überstellt werden!

0.1.10 entfällt!

0.1.11 entfällt!

0.1.12 Die zu entsorgenden Baustoffe sind gemäß den im Leistungsverzeichnis angegebenen Abfallschlüsseln zu entsorgen !

0.1.13 entfällt!

0.1.14 entfällt!

0.1.15 entfällt!

0.1.16 entfällt!

0.1.17 entfällt!

0.1.18 Allgemeine Maßnahmen der Baustellenverordnungen sind einzuhalten.

0.1.19 Besondere Anordnungen, Vorschriften und Anweisungen im Bezug auf Kanäle, Leitungen, Straßen und Wege sind vom jeweiligen Eigentümer zu erfragen.

0.1.20 Am Projekt sind Schadstoff haltige Materialien vorhanden. Die Art und Lage, bzw. betroffenen Bauteile sind dem Bericht zur Schadstoff Untersuchung der Firma ROMAG  zu entnehmen. Der Prüfbericht ist den Vergabeunterlagen beigefügt.

0.1.21 entfällt!

0.1.22 Über die gesamte Baumaßnahme werden ca. 12 Gewerke am Gebäude beschäftigt sein.

0.2 Angaben zur Ausführung

0.2.1 Die Durchführung der Baumaßnahme ist in einem Abschnitt vorgesehen. Arbeits- bzw. Leistungseinschränkungen ergeben sich im Laufe der Abbrucharbeiten, da angrenzende Räume im Sanierungsbereich unzugänglich gemacht werden.

0.2.2 Das Gebäude bleibt während der Sanierungsmaßnahme nicht in Betrieb.

0.2.3 Die allgemeinen Anforderungen an Schutz- u. Sicherheitsmaßnahmen sind einzuhalten und Aufgabe des Auftragnehmers.

0.2.4 Die Sicherung gegen unerlaubten Zutritt Fremder ist zu gewährleisten, d. h. dass das Gebäude während und nach den Arbeiten entsprechend verschlossen wird.

0.2.5 Der AN muss gewährleisten, dass die Feuerwehrflächen jederzeit zugänglich und sauber sind, dass keine Unfallgefahr durch deponiertes Material oder Abfall entsteht. Die Feuwehrzufahrt wird während der Baumaßnahme umgelegt und auf der Südseite des Gebäudes hergestellt.

0.2.6 Das Gerüst ist so zu schützen, dass keine Unbefugten auf das Gerüst gelangen können.

0.2.7 Das Außengerüst wird für die Dachdeckerarbeiten, Rohbauarbeiten, WDVS Arbeiten, Verputzarbeiten, Zimmererarbeiten in den Sanierungs- und Arbeitsbereichen errichtet. Die entsprechenden Bereich sind im Lageplan eingetragen. Eine Mitbenutzung von Aufenthalts-, Lagerräume und Einrichtungen durch Fremde bestehen nicht.

0.2.8 Einrichtungen soweit notwendig sind über die gesamte Bauzeit vorzuhalten.

0.2.9 entfällt!

0.2.10 entfällt!

0.2.11 entfällt!

0.2.12 Der AN hat die Eignung zur Durchführung der Baumaßnahme gemäß Aufforderung des AG nachzuweisen.

0.2.13 Ausgebaute bzw. anfallende Materialien sind entsprechend ihrer Verwertung zu entsorgen.

0.2.14 Preise für anfallende Abbruchmaterialien beinhalten Transport- und Entsorgungskosten. Mengennachweise sind nach Aufforderung des AG vorzulegen.

0.2.15 entfällt!

0.2.16 Der Transport der Materialien übernimmt ausschließlich der AN. Ein Baukran wird für die Materialtransporte im Außenbereich bauseits zur Verfügung gestellt.

0.2.17 entfällt!

0.2.18 entfällt!

0.2.19 entfällt!

0.2.20 entfällt!

0.2.21 Soweit vorhanden können Abrechnungen nach Zeichnungen und Tabellen erstellt werden

0.4 Einzelangaben zu Nebenleistungen

0.4.1 Nebenleistungen, soweit sie in der Leistungsbeschreibung nicht erwähnt sind, sind in die E.-Preise einzukalkulieren

0.4.2 Auf besondere Leistungen, soweit diese anfallen, wird in der Leistungsbeschreibung hingewiesen.

*Hinweis: ZUSÄTZLICHE TECHNISCHE VERTRAGSBEDINGUNGEN*
ZUSÄTZLICHE TECHNISCHE VORBEMERKUNGEN

Grundlage für die Ausführung sind die allgemein anerkannten Regeln der Technik, insbesondere wird verwiesen auf:

VOB Teil C Allgemeine Technische Vertragsbedingungen für Bauleistungen (ATV)
DIN 18299, Ziffer 0, Normen und deren Gleichwertigkeit und die Allgemeine Regelungen für Bauarbeiten jeder Art

Insbesondere wird verwiesen auf:

- DIN 18202 erhöhte Anforderungen
- DIN 18355 Tischlerarbeiten

Soweit in der Leistungsbeschreibung auf Technische Spezifikationen, z. B. nationale Normen, mit denen Europäische Normen umgesetzt werden, europäische technische Zulassungen, gemeinsame technische Spezifikationen, Internationale Normen, Bezug genommen wird, werden auch ohne den ausdrücklichen Zusatz: "oder gleichwertig" immer gleichwertige Technische Spezifikationen in Bezug genommen.

Angaben zur Ausführung:
Die Maßnahmen beziehen sich auf die gesamte Baumaßnahme.

Der Auftragnehmer ist verpflichtet nach Auftragsvergabe einen Grobablaufplan zur Feinabstimmung vorzulegen. Der Grobablaufplan ist während der Bauphase entsprechend fortzuschreiben.

Die Feuerwehrzu- und Feuerwehrausfahrten sind zwingend freizuhalten. Die Materiallagerung darf ausschließlich in den hierfür angegeben Flächen erfolgen.

Dem Bieter steht es frei sich die Situation vor Ort sowie die baulichen Gegebenheiten anzusehen.
Die Außenbereiche sind frei zugänglich. Eine Terminvereinbarung ist nicht erforderlich.

Die horizontalen und vertikalen Förderwege für Material und Abbruchmaterial sind bei der Kalkulation zu berücksichtigen und den beigefügten Plänen zu entnehmen.

Die Baubesprechungen und Jour- Fix Besprechungen sind auf Donnerstags 10 Uhr terminiert. Während der Ausführung und auf Abruf besteht Teilnahmepflicht. Dies ist bei der Kalkulation zu berücksichtigen

Bestandteil der Ausschreibung sind.
- Lagepläne mit Staßenangaben
- die Architektenzeichnungen
- Türlisten
- Detailzeichnungen

*Hinweis: Hinweis Transportwege*
Es wird ausdrücklich darauf hingewiesen, dass die horizontalen Transportwege von ca. 50 m Länge zum Ladeplatz, teilweise beengt sind. (Türöffnungen teilweise nur 2,0 x 0,88 m).
Eine gesonderte Vergütung erfolgt hierfür nicht.

Es wird explizit darauf hingewiesen, den Baustelleneinrichtungsplan zu sichten, aus welchem sich die Lagerplätze und Förderwege ergeben.
Darüber hinaus ist eine Anfahrtsprüfung eigenverantwortlich durchzuführen.

*Hinweis: Hinweis Raumhöhen*
Das Untergeschoss hat eine lichte Raumhöhe von ca. 2,70 m.
Das Erdgeschoss hat eine lichte Raumhöhe von ca. 2,82 m.
Das Obergeschoss hat eine lichte Höhe von 2,82-6,00m

Für alle nachfolgenden Positionen sind entsprechende Hilfsmittel wie Leitern und
fahrbare Arbeitsgerüste, sowie erforderliche Hebewerkzeuge einzukalkulieren.

### 01 Tischlerarbeiten

#### Teilleistung 01.01 Innentüren

*Hinweis: Untergeschoss*

**01.01.0010 Innentürel. 1flg B 1010 mm H 2010 mm EI2 30-SaC2 Umfassungszarge Stahl**
STLB-Bau 2025-10 027
Innentürelement aus Türblatt und Zarge, einflügelig, mit Anschlagfalz, als barrierefreie Ausführung DIN 18040,
Breite Nennmaß Wandöffnung '1010' mm,

Höhe Nennmaß Wandöffnung '2010' mm,

bauphysikalische Anforderungen: Feuerwiderstandsklasse EI2 30-SaC2 DIN EN 13501-2, DIN EN 1634-1, Befestigung an Hochlochziegel, Ausführung mit Umfassungszarge, 2-teilig, Zarge aus Stahlblech, Oberfläche pulverbeschichtet, Sollschichtdicke DIN EN ISO 12944-5 40 mym, Dicke Werkstoff Zarge 2 mm, mit Kämpfer, Breite Zargenspiegel 40/65 mm,
Maulweite '250' mm,
ohne Bodeneinstand, Türblatt aus Holzwerkstoff, einfach gefälzt, mit Einlage aus Vollspanplatte, Oberfläche des Türblattes aus Kunststoff, Decklage aus HPL 0,5/0,6 mm, Randbereich mit 3-seitigem Anleimer, aus Holz, Buche, transparent beschichtet, Kante rund, mit Rollenband, 3 Bänder je Flügel, mit Drückergarnitur DIN EN 1906, DIN 18273, mit PZ-Schloss DIN 18251 und DIN EN 12209, mit Obentürschließer, mit Verriegelung, Ausführung gemäß Zeichnung und Einzelbeschreibung,
Einzelbeschreibungs-Nr 'T01-UG Materiallager, T02-UG Archiv 1, T18-UG Heizraum, T19-UG HAR, T20-UG Lagerraum 1, T21-UG Lager FW'
.
Menge: 6,000 St
Kostengruppe DIN 276 2018-12: 344
DIN 276-06: 344
Leistungsbereich: 027

**01.01.0020 Innentürel. 1flg B 1010 mm H 2010 mm EI2 30-SaC2 Umfassungszarge Stahl**
STLB-Bau 2025-10 027
Innentürelement aus Türblatt und Zarge, einflügelig, mit Anschlagfalz, als barrierefreie Ausführung DIN 18040,
Breite Nennmaß Wandöffnung '1010' mm,

Höhe Nennmaß Wandöffnung '2010' mm,
Feuerwiderstandsklasse EI2 30-SaC2 DIN EN 13501-2, DIN EN 1634-1, Befestigung an Beton, Ausführung mit Umfassungszarge, 2-teilig, Zarge aus Stahlblech, Oberfläche pulverbeschichtet, Sollschichtdicke DIN EN ISO 12944-5 40 mym, Dicke Werkstoff Zarge 2 mm, mit Kämpfer, Breite Zargenspiegel 40/65 mm,
Maulweite '250' mm,
ohne Bodeneinstand, Türblatt aus Holzwerkstoff, einfach gefälzt, mit Einlage aus Vollspanplatte, Oberfläche des Türblattes aus Kunststoff, Decklage aus HPL 0,7/0,8 mm, Randbereich mit 3-seitigem Anleimer, aus Holz, Buche, transparent beschichtet, Kante rund, mit Rollenband, 3 Bänder je Flügel, mit Drückergarnitur DIN EN 1906, DIN 18273, mit PZ-Schloss DIN 18251 und DIN EN 12209, mit Obentürschließer, mit Verriegelung, Ausführung gemäß Zeichnung und Einzelbeschreibung,
Einzelbeschreibungs-Nr 'T04a-UG Archiv 2, T08-UG Abstellraum/EDV'
.
Menge: 2,000 St
Kostengruppe DIN 276 2018-12: 344
DIN 276-06: 344
Leistungsbereich: 027

**01.01.0030 Innentürel. Feuchtraumtür 1flg B 885 mm H 2010 mm EI2 30-SaC2 Umfassun**
STLB-Bau 2025-10 027
Innentürelement aus Türblatt und Zarge, Feuchtraumtür, einflügelig, mit Anschlagfalz, als barrierefreie Ausführung DIN 18040,
Breite Nennmaß Wandöffnung '885' mm,

Höhe Nennmaß Wandöffnung '2010' mm,

bauphysikalische Anforderungen: Feuerwiderstandsklasse EI2 30-SaC2 DIN EN 13501-2, DIN EN 1634-1, Befestigung an Hochlochziegel, Ausführung mit Umfassungszarge, 2-teilig, Zarge aus Stahlblech, Oberfläche pulverbeschichtet, Sollschichtdicke DIN EN ISO 12944-5 40 mym, Dicke Werkstoff Zarge 2 mm, mit Kämpfer, Breite Zargenspiegel 40/65 mm,
Maulweite '250' mm,
ohne Bodeneinstand, Türblatt aus Holzwerkstoff, einfach gefälzt, mit Einlage aus Vollspanplatte, Oberfläche des Türblattes aus Kunststoff, Decklage aus HPL 0,7/0,8 mm, aus Holz, Buche, transparent beschichtet, Kante rund, mit Rollenband, 3 Bänder je Flügel, mit Drückergarnitur DIN EN 1906, DIN 18273, mit PZ-Schloss DIN 18251 und DIN EN 12209, mit Obentürschließer, mit Verriegelung, Ausführung gemäß Zeichnung und Einzelbeschreibung,
Einzelbeschreibungs-Nr 'T13-UG Lager FW'
.
Menge: 1,000 St
Kostengruppe DIN 276 2018-12: 344
DIN 276-06: 344
Leistungsbereich: 027

**01.01.0040 Innentürel. 1flg B 885 mm H 2010 mm EI2 30-SaC2 Umfassungszarge Stahlb**
STLB-Bau 2025-10 027
Innentürelement aus Türblatt und Zarge, einflügelig, mit Anschlagfalz, als barrierefreie Ausführung DIN 18040,
Breite Nennmaß Wandöffnung '885' mm,

Höhe Nennmaß Wandöffnung '2010' mm,
Feuerwiderstandsklasse EI2 30-SaC2 DIN EN 13501-2, DIN EN 1634-1, Befestigung an Hochlochziegel, Ausführung mit Umfassungszarge, 2-teilig, Zarge aus Stahlblech, Oberfläche pulverbeschichtet, Sollschichtdicke DIN EN ISO 12944-5 40 mym, Dicke Werkstoff Zarge 2 mm, mit Kämpfer, Breite Zargenspiegel 40/65 mm,
Maulweite '250' mm,
mit 3D-Aufnahmeelement, mörteldicht, ohne Bodeneinstand, Türblatt aus Holzwerkstoff, einfach gefälzt, mit Einlage aus Vollspanplatte, Oberfläche des Türblattes aus Kunststoff, Decklage aus HPL 0,7/0,8 mm, Randbereich mit 3-seitigem Anleimer, aus Holz, Buche, transparent beschichtet, Kante rund, mit Rollenband, 3 Bänder je Flügel, mit Drückergarnitur DIN EN 1906, DIN 18273, mit PZ-Schloss DIN 18251 und DIN EN 12209, mit Obentürschließer, mit Verriegelung, Ausführung gemäß Zeichnung und Einzelbeschreibung,
Einzelbeschreibungs-Nr 'T16-UG Elektro, T17-UG Putzraum'
.
Menge: 2,000 St
Kostengruppe DIN 276 2018-12: 344
DIN 276-06: 344
Leistungsbereich: 027

**01.01.0050 Innentürel. Drehflügeltür 1flg B 1010 mm H 2010 mm Umfassungszarge Sta**
STLB-Bau 2025-10 027
Innentürelement aus Türblatt und Zarge, als Drehflügeltür, einflügelig, mit Anschlagfalz, als barrierefreie Ausführung DIN 18040,
Breite Nennmaß Wandöffnung '1010' mm,

Höhe Nennmaß Wandöffnung '2010' mm,
Befestigung an Hochlochziegel, Ausführung mit Umfassungszarge, 2-teilig, Zarge aus Stahlblech, Oberfläche pulverbeschichtet, Sollschichtdicke DIN EN ISO 12944-5 40 mym, Dicke Werkstoff Zarge 2 mm, mit Kämpfer, Breite Zargenspiegel 40/65 mm,
Maulweite '250' mm,
ohne Bodeneinstand, Hinterfüllung der Zarge mit Mineralwolle, Türblatt aus Holzwerkstoff, einfach gefälzt, mit Einlage aus Vollspanplatte, Oberfläche des Türblattes aus Kunststoff, Decklage aus HPL 0,7/0,8 mm, Randbereich mit 3-seitigem Anleimer, aus Holz, Buche, transparent beschichtet, Kante rund, mit Rollenband, 3 Bänder je Flügel, mit Drückergarnitur DIN EN 1906, DIN 18273, vorgerichtet für Einsteckschloss DIN 18251, mit Verriegelung, Ausführung gemäß Zeichnung und Einzelbeschreibung,
Einzelbeschreibungs-Nr 'T04-UG FB Bauen Zimmer 2, T07-UG FB Zimmer 3'
.
Menge: 2,000 St
Kostengruppe DIN 276 2018-12: 344
DIN 276-06: 344
Leistungsbereich: 027

**01.01.0060 Innentürel. Drehflügeltür 1flg B 1010 mm H 2010 mm Umfassungszarge Sta**
STLB-Bau 2025-10 027
Innentürelement aus Türblatt und Zarge, als Drehflügeltür, einflügelig, mit Anschlagfalz, als barrierefreie Ausführung DIN 18040,
Breite Nennmaß Wandöffnung '1010' mm,

Höhe Nennmaß Wandöffnung '2010' mm,
Befestigung an Hochlochziegel, Ausführung mit Umfassungszarge, 2-teilig, Zarge aus Stahlblech, Oberfläche pulverbeschichtet, Sollschichtdicke DIN EN ISO 12944-5 40 mym, Dicke Werkstoff Zarge 2 mm, mit Kämpfer, Breite Zargenspiegel 40/65 mm,
Maulweite '115' mm,
ohne Bodeneinstand, Hinterfüllung der Zarge mit Mineralwolle, Türblatt aus Holzwerkstoff, einfach gefälzt, mit Einlage aus Vollspanplatte, Oberfläche des Türblattes aus Kunststoff, Decklage aus HPL 0,7/0,8 mm, Randbereich mit 3-seitigem Anleimer, aus Holz, Buche, transparent beschichtet, Kante rund, mit Rollenband, 3 Bänder je Flügel, mit Drückergarnitur DIN EN 1906, DIN 18273, vorgerichtet für Einsteckschloss DIN 18251, mit Verriegelung, Ausführung gemäß Zeichnung und Einzelbeschreibung,
Einzelbeschreibungs-Nr 'T05-UG FB Bauen Zimmer 1'
.
Menge: 1,000 St
Kostengruppe DIN 276 2018-12: 344
DIN 276-06: 344
Leistungsbereich: 027

**01.01.0070 Innentürel. Drehflügeltür 1flg B 1010 mm H 2010 mm Umfassungszarge Sta**
STLB-Bau 2025-10 027
Innentürelement aus Türblatt und Zarge, als Drehflügeltür, einflügelig, mit Anschlagfalz, als barrierefreie Ausführung DIN 18040,
Breite Nennmaß Wandöffnung '1010' mm,

Höhe Nennmaß Wandöffnung '2010' mm,
Befestigung an Trockenbauwand, Ausführung mit Umfassungszarge, 2-teilig, Zarge aus Stahlblech, Oberfläche pulverbeschichtet, Sollschichtdicke DIN EN ISO 12944-5 40 mym, Dicke Werkstoff Zarge 2 mm, mit Kämpfer, Breite Zargenspiegel 40/65 mm,
Maulweite '115' mm,
ohne Bodeneinstand, Hinterfüllung der Zarge mit Mineralwolle, Türblatt aus Holzwerkstoff, einfach gefälzt, mit Einlage aus Vollspanplatte, Oberfläche des Türblattes aus Kunststoff, Decklage aus HPL 0,7/0,8 mm, Randbereich mit 3-seitigem Anleimer, aus Holz, Buche, transparent beschichtet, Kante rund, mit Rollenband, 3 Bänder je Flügel, mit Drückergarnitur DIN EN 1906, DIN 18273, vorgerichtet für Einsteckschloss DIN 18251, mit Verriegelung, Ausführung gemäß Zeichnung und Einzelbeschreibung,
Einzelbeschreibungs-Nr 'T06-UG FB Bauen Zimmer 2'
.
Menge: 1,000 St
Kostengruppe DIN 276 2018-12: 344
DIN 276-06: 344
Leistungsbereich: 027

**01.01.0080 Innentürel. Drehflügeltür 1flg B 1010 mm H 2010 mm Eckzarge Stahlblech**
STLB-Bau 2025-10 027
Innentürelement aus Türblatt und Zarge, als Drehflügeltür, einflügelig, mit Anschlagfalz, als barrierefreie Ausführung DIN 18040,
Breite Nennmaß Wandöffnung '1010' mm,

Höhe Nennmaß Wandöffnung '2010' mm,
Befestigung an Trockenbauwand, Ausführung mit Eckzarge, Zarge aus Stahlblech, Oberfläche pulverbeschichtet, Sollschichtdicke DIN EN ISO 12944-5 40 mym, Dicke Werkstoff Zarge 2 mm, mit Kämpfer, Breite Zargenspiegel 40/65 mm, ohne Bodeneinstand, Türblatt aus Holzwerkstoff, einfach gefälzt, mit Einlage aus Vollspanplatte, Oberfläche des Türblattes aus Kunststoff, Decklage aus HPL 0,7/0,8 mm, Randbereich mit 3-seitigem Anleimer, aus Holz, Buche, transparent beschichtet, Kante rund, mit Rollenband, 3 Bänder je Flügel, mit Drückergarnitur DIN EN 1906, DIN 18273, vorgerichtet für Einsteckschloss DIN 18251, mit Verriegelung, Ausführung gemäß Zeichnung und Einzelbeschreibung,
Einzelbeschreibungs-Nr 'T06-UG FB Bauen Zimmer 2'
.
Menge: 1,000 St
Kostengruppe DIN 276 2018-12: 344
DIN 276-06: 344
Leistungsbereich: 027

**01.01.0090 Türstopper Stahl**
STLB-Bau 2025-10 029
Türstopper aus Stahl, beschichtet, mit Gummipuffer, befestigen mit Dübeln und Schrauben, Flügelmasse bis 50 kg.
Menge: 16,000 St
Kostengruppe DIN 276 2018-12: 334
DIN 276-06: 344
Leistungsbereich: 029

*Hinweis: Erdgeschoss*

**01.01.0100 Innentürel. Feuchtraumtür 1flg B 1010 mm H 2500 mm 1Oberlicht EI2 30-S**
STLB-Bau 2025-10 027
Innentürelement aus Türblatt und Zarge, Feuchtraumtür, einflügelig, mit Anschlagfalz, als barrierefreie Ausführung DIN 18040,
Breite Nennmaß Wandöffnung '1010' mm,

Höhe Nennmaß Wandöffnung '2500' mm,
mit einem Oberlicht/Oberblende, Feuerwiderstandsklasse EI2 30-SaC2 DIN EN 13501-2, DIN EN 1634-1, Befestigung an Hochlochziegel, Ausführung mit Umfassungszarge, 2-teilig, Zarge aus Stahlblech, Oberfläche pulverbeschichtet, Sollschichtdicke DIN EN ISO 12944-5 40 mym, Dicke Werkstoff Zarge 2 mm, mit Kämpfer, Breite Zargenspiegel 40/65 mm,
Maulweite '250' mm,
ohne Bodeneinstand, Hinterfüllung der Zarge mit Mineralwolle, Türblatt aus Holzwerkstoff, einfach gefälzt, mit Einlage aus Vollspanplatte, Oberfläche des Türblattes aus Kunststoff, Decklage aus HPL 0,7/0,8 mm, aus Holz, Buche, transparent beschichtet, Kante rund, mit Rollenband, 3 Bänder je Flügel, Oberlicht/Oberblende transparent, mit einer Füllung, aus Einscheiben-Sicherheitsglas (ESG), mit Drückergarnitur DIN EN 1906, DIN 18273, mit Obentürschließer, mit Verriegelung, Ausführung gemäß Zeichnung und Einzelbeschreibung,
Einzelbeschreibungs-Nr 'T17-EG  WC-H, T20-EG WC-D'
.
Menge: 2,000 St
Kostengruppe DIN 276 2018-12: 344
DIN 276-06: 344
Leistungsbereich: 027

**01.01.0110 Innentürel. Feuchtraumtür Drehflügeltür 1flg B 1010 mm H 2500 mm 1Ober**
STLB-Bau 2025-10 027
Innentürelement aus Türblatt und Zarge, Feuchtraumtür, als Drehflügeltür, einflügelig, mit Anschlagfalz, als barrierefreie Ausführung DIN 18040,
Breite Nennmaß Wandöffnung '1010' mm,

Höhe Nennmaß Wandöffnung '2500' mm,
mit einem Oberlicht/Oberblende, Befestigung an Hochlochziegel, Ausführung mit Umfassungszarge, 2-teilig, Zarge aus Stahlblech, Oberfläche pulverbeschichtet, Sollschichtdicke DIN EN ISO 12944-5 40 mym, Dicke Werkstoff Zarge 2 mm, mit Kämpfer, Breite Zargenspiegel 40/65 mm,
Maulweite '250' mm,
ohne Bodeneinstand, Hinterfüllung der Zarge mit Mineralwolle, Türblatt aus Holzwerkstoff, einfach gefälzt, mit Einlage aus Vollspanplatte, Oberfläche des Türblattes aus Kunststoff, Decklage aus HPL 0,7/0,8 mm, aus Holz, Buche, transparent beschichtet, Kante rund, mit Rollenband, 3 Bänder je Flügel, Oberlicht/Oberblende transparent, mit einer Füllung, aus Einscheiben-Sicherheitsglas (ESG), mit Drückergarnitur DIN EN 1906, DIN 18273, vorgerichtet für Einsteckschloss DIN 18251, mit Verriegelung, Ausführung gemäß Zeichnung und Einzelbeschreibung,
Einzelbeschreibungs-Nr 'T21-EG Putzraum'
.
Menge: 1,000 St
Kostengruppe DIN 276 2018-12: 344
DIN 276-06: 344
Leistungsbereich: 027

**01.01.0120 Innentürel. Feuchtraumtür Drehflügeltür 1flg B 1010 mm H 2500 mm 1Ober**
STLB-Bau 2025-10 027
Innentürelement aus Türblatt und Zarge, Feuchtraumtür, als Drehflügeltür, einflügelig, mit Anschlagfalz, als barrierefreie Ausführung DIN 18040,
Breite Nennmaß Wandöffnung '1010' mm,

Höhe Nennmaß Wandöffnung '2500' mm,
mit einem Oberlicht/Oberblende, Befestigung an Hochlochziegel, Ausführung mit Umfassungszarge, 2-teilig, Zarge aus Stahlblech, Oberfläche pulverbeschichtet, Sollschichtdicke DIN EN ISO 12944-5 40 mym, Dicke Werkstoff Zarge 2 mm, mit Kämpfer, Breite Zargenspiegel 40/65 mm,
Maulweite '250' mm,
ohne Bodeneinstand, Hinterfüllung der Zarge mit Mineralwolle, Türblatt aus Holzwerkstoff, einfach gefälzt, mit Einlage aus Vollspanplatte, Oberfläche des Türblattes aus Kunststoff, Decklage aus HPL 0,7/0,8 mm, aus Holz, Buche, transparent beschichtet, Kante rund, mit Rollenband, 3 Bänder je Flügel, Oberlicht/Oberblende transparent, mit einer Füllung, aus Einscheiben-Sicherheitsglas (ESG), mit Drückergarnitur DIN EN 1906, DIN 18273, vorgerichtet für Einsteckschloss DIN 18251, mit Verriegelung, Ausführung gemäß Zeichnung und Einzelbeschreibung,
Einzelbeschreibungs-Nr 'T18a-EG WC-B'
.
Menge: 1,000 St
Kostengruppe DIN 276 2018-12: 344
DIN 276-06: 344
Leistungsbereich: 027

**01.01.0130 Innentürel. Feuchtraumtür Drehflügeltür 1flg B 885 mm H 2010 mm Umfass**
STLB-Bau 2025-10 027
Innentürelement aus Türblatt und Zarge, Feuchtraumtür, als Drehflügeltür, einflügelig, mit Anschlagfalz, als barrierefreie Ausführung DIN 18040,
Breite Nennmaß Wandöffnung '885' mm,

Höhe Nennmaß Wandöffnung '2010' mm,
Befestigung an Trockenbauwand, Ausführung mit Umfassungszarge, 2-teilig, Zarge aus Stahlblech, Oberfläche pulverbeschichtet, Sollschichtdicke DIN EN ISO 12944-5 40 mym, Dicke Werkstoff Zarge 2 mm, mit Kämpfer, Breite Zargenspiegel 40/65 mm,
Maulweite '125' mm,
ohne Bodeneinstand, Hinterfüllung der Zarge mit Mineralwolle, Türblatt aus Holzwerkstoff, einfach gefälzt, mit Einlage aus Vollspanplatte, Oberfläche des Türblattes aus Kunststoff, Decklage aus HPL 0,7/0,8 mm, aus Holz, Buche, transparent beschichtet, Kante rund, mit Rollenband, 3 Bänder je Flügel, mit Drückergarnitur DIN EN 1906, DIN 18273, vorgerichtet für Einsteckschloss DIN 18251, mit Verriegelung, Ausführung gemäß Zeichnung und Einzelbeschreibung,
Einzelbeschreibungs-Nr 'T19-EG WC-D'
.
Menge: 1,000 St
Kostengruppe DIN 276 2018-12: 344
DIN 276-06: 344
Leistungsbereich: 027

**01.01.0140 Innentürel. Feuchtraumtür Drehflügeltür 1flg B 760 mm H 2010 mm Umfass**
STLB-Bau 2025-10 027
Innentürelement aus Türblatt und Zarge, Feuchtraumtür, als Drehflügeltür, einflügelig, mit Anschlagfalz, als barrierefreie Ausführung DIN 18040,
Breite Nennmaß Wandöffnung '760' mm,

Höhe Nennmaß Wandöffnung '2010' mm,
Befestigung an Trockenbauwand, Ausführung mit Umfassungszarge, 2-teilig, Zarge aus Stahlblech, Oberfläche pulverbeschichtet, Sollschichtdicke DIN EN ISO 12944-5 40 mym, Dicke Werkstoff Zarge 2 mm, mit Kämpfer, Breite Zargenspiegel 40/65 mm,
Maulweite '125' mm,
ohne Bodeneinstand, Hinterfüllung der Zarge mit Mineralwolle, Türblatt aus Holzwerkstoff, einfach gefälzt, mit Einlage aus Vollspanplatte, Oberfläche des Türblattes aus Kunststoff, Decklage aus HPL 0,7/0,8 mm, aus Holz, Buche, transparent beschichtet, Kante rund, mit Rollenband, 3 Bänder je Flügel, mit Drückergarnitur DIN EN 1906, DIN 18273, vorgerichtet für Einsteckschloss DIN 18251, mit Verriegelung, Ausführung gemäß Zeichnung und Einzelbeschreibung,
Einzelbeschreibungs-Nr 'T19a-EG + T19b-EG WC-D'
.
Menge: 2,000 St
Kostengruppe DIN 276 2018-12: 344
DIN 276-06: 344
Leistungsbereich: 027

**01.01.0150 Innentürel. Drehflügeltür 1flg B 1010 mm H 2500 mm 1Oberlicht Umfassun**
STLB-Bau 2025-10 027
Innentürelement aus Türblatt und Zarge, als Drehflügeltür, einflügelig, mit Anschlagfalz, als barrierefreie Ausführung DIN 18040,
Breite Nennmaß Wandöffnung '1010' mm,

Höhe Nennmaß Wandöffnung '2500' mm,
mit einem Oberlicht/Oberblende, Befestigung an Hochlochziegel, Ausführung mit Umfassungszarge, 2-teilig, Zarge aus Stahlblech, Oberfläche pulverbeschichtet, Sollschichtdicke DIN EN ISO 12944-5 40 mym, Dicke Werkstoff Zarge 2 mm, mit Kämpfer, Breite Zargenspiegel 40/65 mm,
Maulweite '250' mm,
ohne Bodeneinstand, Hinterfüllung der Zarge mit Mineralwolle, Türblatt aus Holzwerkstoff, einfach gefälzt, mit Einlage aus Vollspanplatte, Oberfläche des Türblattes aus Kunststoff, Decklage aus HPL 0,7/0,8 mm, aus Holz, Buche, transparent beschichtet, Kante rund, mit Rollenband, 3 Bänder je Flügel, Oberlicht/Oberblende transparent, mit einer Füllung, aus Einscheiben-Sicherheitsglas (ESG), mit Drückergarnitur DIN EN 1906, DIN 18273, vorgerichtet für Einsteckschloss DIN 18251, mit Verriegelung, Ausführung gemäß Zeichnung und Einzelbeschreibung,
Einzelbeschreibungs-Nr 'T03-EG Abstellraum/Kopierer, T04-EG + T05-EG + T06-EG + T07-EG Fachbereich 2, T08-EG + T09-EG + T10-EG + T12-EG Fachbereich 4'
.
Menge: 11,000 St
Kostengruppe DIN 276 2018-12: 344
DIN 276-06: 344
Leistungsbereich: 027

**01.01.0160 Innentürel. Drehflügeltür 1flg B 1010 mm H 2500 mm 1Oberlicht Umfassun**
STLB-Bau 2025-10 027
Innentürelement aus Türblatt und Zarge, als Drehflügeltür, einflügelig, mit Anschlagfalz, als barrierefreie Ausführung DIN 18040,
Breite Nennmaß Wandöffnung '1010' mm,

Höhe Nennmaß Wandöffnung '2500' mm,
mit einem Oberlicht/Oberblende, Befestigung an Hochlochziegel, Ausführung mit Umfassungszarge, 2-teilig, Zarge aus Stahlblech, Oberfläche pulverbeschichtet, Sollschichtdicke DIN EN ISO 12944-5 40 mym, Dicke Werkstoff Zarge 2 mm, mit Kämpfer, Breite Zargenspiegel 40/65 mm,
Maulweite '365' mm,
ohne Bodeneinstand, Hinterfüllung der Zarge mit Mineralwolle, Türblatt aus Holzwerkstoff, einfach gefälzt, mit Einlage aus Vollspanplatte, Oberfläche des Türblattes aus Kunststoff, Decklage aus HPL 0,5/0,6 mm, aus Holz, Buche, transparent beschichtet, Kante rund, mit Rollenband, 3 Bänder je Flügel, Oberlicht/Oberblende transparent, mit einer Füllung, aus Einscheiben-Sicherheitsglas (ESG), mit Drückergarnitur DIN EN 1906, DIN 18273, vorgerichtet für Einsteckschloss DIN 18251, mit Verriegelung, Ausführung gemäß Zeichnung und Einzelbeschreibung,
Einzelbeschreibungs-Nr 'T08a-EG Büro, T24-EG Fachbereich 2'
.
Menge: 2,000 St
Kostengruppe DIN 276 2018-12: 344
DIN 276-06: 344
Leistungsbereich: 027

**01.01.0170 Innentürel. Drehflügeltür 1flg B 885 mm H 2500 mm 1Oberlicht Umfassung**
STLB-Bau 2025-10 027
Innentürelement aus Türblatt und Zarge, als Drehflügeltür, einflügelig, mit Anschlagfalz, als barrierefreie Ausführung DIN 18040,
Breite Nennmaß Wandöffnung '885' mm,

Höhe Nennmaß Wandöffnung '2500' mm,
mit einem Oberlicht/Oberblende, Befestigung an Hochlochziegel, Ausführung mit Umfassungszarge, 2-teilig, Zarge aus Stahlblech, Oberfläche pulverbeschichtet, Sollschichtdicke DIN EN ISO 12944-5 40 mym, Dicke Werkstoff Zarge 2 mm, mit Kämpfer, Breite Zargenspiegel 40/65 mm,
Maulweite '115' mm,
ohne Bodeneinstand, Hinterfüllung der Zarge mit Mineralwolle, Türblatt aus Holzwerkstoff, einfach gefälzt, mit Einlage aus Vollspanplatte, Oberfläche des Türblattes aus Kunststoff, Decklage aus HPL 0,7/0,8 mm, aus Holz, Buche, transparent beschichtet, Kante rund, mit Rollenband, 3 Bänder je Flügel, Oberlicht/Oberblende transparent, mit einer Füllung, aus Einscheiben-Sicherheitsglas (ESG), mit Drückergarnitur DIN EN 1906, DIN 18273, vorgerichtet für Einsteckschloss DIN 18251, mit Verriegelung, Ausführung gemäß Zeichnung und Einzelbeschreibung,
Einzelbeschreibungs-Nr 'T09a-EG Fachbereich 4'
.
Menge: 1,000 St
Kostengruppe DIN 276 2018-12: 344
DIN 276-06: 344
Leistungsbereich: 027

**01.01.0180 Innentürel. Drehflügeltür 1flg B 885 mm H 2010 mm Umfassungszarge Stah**
STLB-Bau 2025-10 027
Innentürelement aus Türblatt und Zarge, als Drehflügeltür, einflügelig, mit Anschlagfalz, als barrierefreie Ausführung DIN 18040,
Breite Nennmaß Wandöffnung '885' mm,

Höhe Nennmaß Wandöffnung '2010' mm,
Befestigung an Trockenbauwand, Ausführung mit Umfassungszarge, 2-teilig, Zarge aus Stahlblech, Oberfläche pulverbeschichtet, Sollschichtdicke DIN EN ISO 12944-5 40 mym, Dicke Werkstoff Zarge 2 mm, mit Kämpfer, Breite Zargenspiegel 40/65 mm,
Maulweite '125' mm,
ohne Bodeneinstand, Hinterfüllung der Zarge mit Mineralwolle, Türblatt aus Holzwerkstoff, einfach gefälzt, mit Einlage aus Vollspanplatte, Oberfläche des Türblattes aus Kunststoff, Decklage aus HPL 0,7/0,8 mm, aus Holz, Buche, transparent beschichtet, Kante rund, mit Rollenband, 3 Bänder je Flügel, mit Drückergarnitur DIN EN 1906, DIN 18273, vorgerichtet für Einsteckschloss DIN 18251, mit Verriegelung, Ausführung gemäß Zeichnung und Einzelbeschreibung,
Einzelbeschreibungs-Nr 'T12a-EG Abstellraum'
.
Menge: 1,000 St
Kostengruppe DIN 276 2018-12: 344
DIN 276-06: 344
Leistungsbereich: 027

**01.01.0190 Innentürel. Drehflügeltür 1flg B 1010 mm H 2500 mm 1Oberlicht Umfassun**
Innentürelement aus festverglasung anstatt Türblatt und Zarge,  einflügelig,
Breite Nennmaß Wandöffnung '1010' mm,

Höhe Nennmaß Wandöffnung '2500' mm,
mit einem Oberlicht/Oberblende, Befestigung an Hochlochziegel, Ausführung mit Umfassungszarge, 2-teilig, Zarge aus Stahlblech, Oberfläche pulverbeschichtet, Sollschichtdicke DIN EN ISO 12944-5 40 mym, Dicke Werkstoff Zarge 2 mm, mit Kämpfer, Breite Zargenspiegel 40/65 mm,
Maulweite '250' mm,
ohne Bodeneinstand, Hinterfüllung der Zarge mit Mineralwolle, Oberlicht/Oberblende sowie Festverglasung als Tür transparent, mit einer Füllung, aus Einscheiben-Sicherheitsglas (ESG), Ausführung gemäß Zeichnung und Einzelbeschreibung.
Menge: 1,000 St
Kostengruppe DIN 276 2018-12: 344
DIN 276-06: 344
Leistungsbereich: 027

**01.01.0200 Türstopper Stahl**
STLB-Bau 2025-10 029
Türstopper aus Stahl, beschichtet, mit Gummipuffer, befestigen mit Dübeln und Schrauben, Flügelmasse bis 50 kg.
Menge: 22,000 St
Kostengruppe DIN 276 2018-12: 334
DIN 276-06: 344
Leistungsbereich: 029

*Hinweis: Obergeschoss*

**01.01.0210 Innentürel. Drehflügeltür 1flg B 1010 mm H 2500 mm 1Oberlicht Umfassun**
STLB-Bau 2025-10 027
Innentürelement aus Türblatt und Zarge, als Drehflügeltür, einflügelig, mit Anschlagfalz, als barrierefreie Ausführung DIN 18040,
Breite Nennmaß Wandöffnung '1010' mm,

Höhe Nennmaß Wandöffnung '2500' mm,
mit einem Oberlicht/Oberblende, Befestigung an Hochlochziegel, Ausführung mit Umfassungszarge, 2-teilig, Zarge aus Stahlblech, Oberfläche pulverbeschichtet, Sollschichtdicke DIN EN ISO 12944-5 40 mym, Dicke Werkstoff Zarge 2 mm, mit Kämpfer, Breite Zargenspiegel 40/65 mm,
Maulweite '250' mm,
ohne Bodeneinstand, Hinterfüllung der Zarge mit Mineralwolle, Türblatt aus Holzwerkstoff, einfach gefälzt, mit Einlage aus Vollspanplatte, Oberfläche des Türblattes aus Kunststoff, Decklage aus HPL 0,7/0,8 mm, aus Holz, Buche, transparent beschichtet, Kante rund, mit Rollenband, 3 Bänder je Flügel, Oberlicht/Oberblende transparent, mit einer Füllung, aus Einscheiben-Sicherheitsglas (ESG), mit Drückergarnitur DIN EN 1906, DIN 18273, vorgerichtet für Einsteckschloss DIN 18251, mit Verriegelung, Ausführung gemäß Zeichnung und Einzelbeschreibung,
Einzelbeschreibungs-Nr 'T01-OG Sitzungszimmer, T03-OG Vorzimmer, T04-OG Bürgermeisterin, T05-OG Fachbereich 1, T06-OG Fachbereich 2, T07-OG Fachbereich 2, T08-OG Ortsbürgermeister, T14b-OG Abstellraum, T17-OG + T18-OG + T19-OG Eigenbetriebe Werke'
.
Menge: 11,000 St
Kostengruppe DIN 276 2018-12: 344
DIN 276-06: 344
Leistungsbereich: 027

**01.01.0220 Innentürel. Drehflügeltür 1flg B 1010 mm H 2500 mm 1Oberlicht Umfassun**
STLB-Bau 2025-10 027
Innentürelement aus Türblatt und Zarge, als Drehflügeltür, einflügelig, mit Anschlagfalz, als barrierefreie Ausführung DIN 18040,
Breite Nennmaß Wandöffnung '1010' mm,

Höhe Nennmaß Wandöffnung '2500' mm,
mit einem Oberlicht/Oberblende, Befestigung an Hochlochziegel, Ausführung mit Umfassungszarge, 2-teilig, Zarge aus Stahlblech, Oberfläche pulverbeschichtet, Sollschichtdicke DIN EN ISO 12944-5 40 mym, Dicke Werkstoff Zarge 2 mm, mit Kämpfer, Breite Zargenspiegel 40/65 mm,
Maulweite '365' mm,
ohne Bodeneinstand, Hinterfüllung der Zarge mit Mineralwolle, Türblatt aus Holzwerkstoff, einfach gefälzt, mit Einlage aus Vollspanplatte, Oberfläche des Türblattes aus Kunststoff, Decklage aus HPL 0,7/0,8 mm, aus Holz, Buche, transparent beschichtet, Kante rund, mit Rollenband, 3 Bänder je Flügel, Oberlicht/Oberblende transparent, mit einer Füllung, aus Einscheiben-Sicherheitsglas (ESG), mit Drückergarnitur DIN EN 1906, DIN 18273, vorgerichtet für Einsteckschloss DIN 18251, mit Verriegelung, Ausführung gemäß Zeichnung und Einzelbeschreibung,
Einzelbeschreibungs-Nr 'T05a-OG Büro'
.
Menge: 1,000 St
Kostengruppe DIN 276 2018-12: 344
DIN 276-06: 344
Leistungsbereich: 027

**01.01.0230 Innentürel. Drehflügeltür 1flg B 1010 mm H 2010 mm Umfassungszarge Sta**
STLB-Bau 2025-10 027
Innentürelement aus Türblatt und Zarge, als Drehflügeltür, einflügelig, mit Anschlagfalz, als barrierefreie Ausführung DIN 18040,
Breite Nennmaß Wandöffnung '1010' mm,

Höhe Nennmaß Wandöffnung '2010' mm,
Befestigung an Hochlochziegel, Ausführung mit Umfassungszarge, 2-teilig, Zarge aus Stahlblech, Oberfläche pulverbeschichtet, Sollschichtdicke DIN EN ISO 12944-5 40 mym, Dicke Werkstoff Zarge 2 mm, mit Kämpfer, Breite Zargenspiegel 40/65 mm,
Maulweite '115' mm,
ohne Bodeneinstand, Hinterfüllung der Zarge mit Mineralwolle, Türblatt aus Holzwerkstoff, einfach gefälzt, mit Einlage aus Vollspanplatte, Oberfläche des Türblattes aus Kunststoff, Decklage aus HPL 0,7/0,8 mm, aus Holz, Buche, transparent beschichtet, Kante rund, mit Rollenband, 3 Bänder je Flügel, mit Drückergarnitur DIN EN 1906, DIN 18273, vorgerichtet für Einsteckschloss DIN 18251, mit Verriegelung, Ausführung gemäß Zeichnung und Einzelbeschreibung,
Einzelbeschreibungs-Nr 'T04a-OG Bürgermeisterin'
.
Menge: 1,000 St
Kostengruppe DIN 276 2018-12: 344
DIN 276-06: 344
Leistungsbereich: 027

**01.01.0240 Innentürel. Feuchtraumtür Drehflügeltür 1flg B 1010 mm H 2500 mm 1Ober**
STLB-Bau 2025-10 027
Innentürelement aus Türblatt und Zarge, Feuchtraumtür, als Drehflügeltür, einflügelig, mit Anschlagfalz, als barrierefreie Ausführung DIN 18040,
Breite Nennmaß Wandöffnung '1010' mm,

Höhe Nennmaß Wandöffnung '2500' mm,
mit einem Oberlicht/Oberblende, Befestigung an Hochlochziegel, Ausführung mit Umfassungszarge, 2-teilig, Zarge aus Stahlblech, Oberfläche pulverbeschichtet, Sollschichtdicke DIN EN ISO 12944-5 40 mym, Dicke Werkstoff Zarge 2 mm, mit Kämpfer, Breite Zargenspiegel 40/65 mm,
Maulweite '250' mm,
ohne Bodeneinstand, Hinterfüllung der Zarge mit Mineralwolle, Türblatt aus Holzwerkstoff, einfach gefälzt, mit Einlage aus Vollspanplatte, Oberfläche des Türblattes aus Kunststoff, Decklage aus HPL 0,7/0,8 mm, aus Holz, Buche, transparent beschichtet, Kante rund, mit Rollenband, 3 Bänder je Flügel, Oberlicht/Oberblende transparent, mit einer Füllung, aus Einscheiben-Sicherheitsglas (ESG), mit Drückergarnitur DIN EN 1906, DIN 18273, vorgerichtet für Einsteckschloss DIN 18251, mit Obentürschließer, mit Verriegelung, Ausführung gemäß Zeichnung und Einzelbeschreibung,
Einzelbeschreibungs-Nr 'T13-OG WC-D2, T14a-OG WC-D1, T16-OG WC-H'
.
Menge: 3,000 St
Kostengruppe DIN 276 2018-12: 344
DIN 276-06: 344
Leistungsbereich: 027

**01.01.0250 Innentürel. Drehflügeltür 1flg B 1005 mm H 2010 mm Blockzarge/Blendrah**
STLB-Bau 2025-10 027
Innentürelement aus Türblatt und Zarge, als Drehflügeltür, einflügelig, mit Anschlagfalz, als barrierefreie Ausführung DIN 18040,
Breite Nennmaß Wandöffnung '1005' mm,

Höhe Nennmaß Wandöffnung '2010' mm,
Befestigung an Hochlochziegel, Ausführung mit Blockzarge/Blendrahmen, Zarge aus Stahlblech, Oberfläche pulverbeschichtet, Sollschichtdicke DIN EN ISO 12944-5 40 mym, Dicke Werkstoff Zarge 2 mm, mit Kämpfer, Breite Zargenspiegel 40/65 mm, ohne Bodeneinstand, Türblatt aus Holzwerkstoff, einfach gefälzt, mit Einlage aus Vollspanplatte, Oberfläche des Türblattes aus Kunststoff, Decklage aus HPL 0,7/0,8 mm, aus Holz, Buche, transparent beschichtet, Kante rund, mit Rollenband, 3 Bänder je Flügel, mit Drückergarnitur DIN EN 1906, DIN 18273, vorgerichtet für Einsteckschloss DIN 18251, mit Verriegelung, Ausführung gemäß Zeichnung und Einzelbeschreibung,
Einzelbeschreibungs-Nr 'T10-OG Küche'
.
Menge: 1,000 St
Kostengruppe DIN 276 2018-12: 344
DIN 276-06: 344
Leistungsbereich: 027

**01.01.0260 Türstopper Stahl**
STLB-Bau 2025-10 029
Türstopper aus Stahl, beschichtet, mit Gummipuffer, befestigen mit Dübeln und Schrauben, Flügelmasse bis 50 kg.
Menge: 17,000 St
Kostengruppe DIN 276 2018-12: 334
DIN 276-06: 344
Leistungsbereich: 029

#### Teilleistung 01.02 Fensterbänke / Verkleidung Abkofferung Ratssaal

**01.02.0010 Innenfensterbank Holzwerkstoff HPL-besch B 20cm D 25mm**
Innenfensterbank als Abdeckung der Vorsatzschale aus Holzwerkstoff, HPL-beschichtet, Vorderkante und Ecken abgerundet, seitlicher Anschluss stumpf, Abschlusskanten kunststoffbeschichtet, Befestigung auf Trockenbau Vorsatzschale, Fensterbankbreite 20 cm, Dicke der Fensterbank 25 mm.
Einschließlich der Verbindung mittels Einleimern am Übergang zu den nachfolgend beschriebenen Fensterbänken.
Menge: 9,000 m
Kostengruppe DIN 276 2018-12: 334
DIN 276-06: 334
Leistungsbereich: 027

**01.02.0020 Innenfensterbank Holzwerkstoff HPL-besch B 15cm D 25mm**
Innenfensterbank aus Holzwerkstoff, HPL-beschichtet, Vorderkante und Ecken abgerundet, seitlicher Anschluss stumpf, Abschlusskanten kunststoffbeschichtet, auf Trockenbauvorsatzschale befestigen, Fensterbankbreite 15 cm, Dicke der Fensterbank 25 mm.
Menge: 5,000 m
Kostengruppe DIN 276 2018-12: 334
DIN 276-06: 334
Leistungsbereich: 027

**01.02.0030 Innenfensterbank Holzwerkstoff HPL-besch B 50cm D 25mm L 129 cm**
STLB-Bau 2025-10 027
Innenfensterbank aus Holzwerkstoff, HPL-beschichtet, Vorderkante und Ecken abgerundet, seitlicher Anschluss stumpf, Abschlusskanten kunststoffbeschichtet, auf Mauerwerk befestigen, Fensterbankbreite 50 cm, Dicke der Fensterbank 25 mm,
Länge '129' cm.
Menge: 8,000 St
Kostengruppe DIN 276 2018-12: 334
DIN 276-06: 334
Leistungsbereich: 027

**01.02.0040 Innenfensterbank Holzwerkstoff HPL-besch B 50cm D 25mm L 104 cm**
STLB-Bau 2025-10 027
Innenfensterbank aus Holzwerkstoff, HPL-beschichtet, Vorderkante und Ecken abgerundet, seitlicher Anschluss stumpf, Abschlusskanten kunststoffbeschichtet, auf Mauerwerk befestigen, Fensterbankbreite 50 cm, Dicke der Fensterbank 25 mm,
Länge '104' cm.
Menge: 6,000 St
Kostengruppe DIN 276 2018-12: 334
DIN 276-06: 334
Leistungsbereich: 027

**01.02.0050 Innenfensterbank Holzwerkstoff HPL-besch B 30cm D 25mm L 129 cm**
STLB-Bau 2025-10 027
Innenfensterbank aus Holzwerkstoff, HPL-beschichtet, Vorderkante und Ecken abgerundet, seitlicher Anschluss stumpf, Abschlusskanten kunststoffbeschichtet, auf Mauerwerk befestigen, Fensterbankbreite 30 cm, Dicke der Fensterbank 25 mm,
Länge '129' cm.
Menge: 71,000 St
Kostengruppe DIN 276 2018-12: 334
DIN 276-06: 334
Leistungsbereich: 027

**01.02.0060 Innenfensterbank Holzwerkstoff HPL-besch B 30cm D 25mm L 104 cm**
STLB-Bau 2025-10 027
Innenfensterbank aus Holzwerkstoff, HPL-beschichtet, Vorderkante und Ecken abgerundet, seitlicher Anschluss stumpf, Abschlusskanten kunststoffbeschichtet, auf Mauerwerk befestigen, Fensterbankbreite 30 cm, Dicke der Fensterbank 25 mm,
Länge '104' cm.
Menge: 27,000 St
Kostengruppe DIN 276 2018-12: 334
DIN 276-06: 334
Leistungsbereich: 027

**01.02.0070 Innenfensterbank Holzwerkstoff HPL-besch B 30cm D 25mm L 135 cm**
STLB-Bau 2025-10 027
Innenfensterbank aus Holzwerkstoff, HPL-beschichtet, Vorderkante und Ecken abgerundet, seitlicher Anschluss stumpf, Abschlusskanten kunststoffbeschichtet, auf Mauerwerk befestigen, Fensterbankbreite 30 cm, Dicke der Fensterbank 25 mm,
Länge '135' cm.
Menge: 7,000 St
Kostengruppe DIN 276 2018-12: 334
DIN 276-06: 334
Leistungsbereich: 027

**01.02.0080 Innenfensterbank Holz Fichte B 20cm D 25mm L 150 cm**
STLB-Bau 2025-10 027
Innenfensterbank aus Holz, Fichte, Vorderkante und Ecken abgerundet, seitlicher Anschluss stumpf, Abschlusskanten kunststoffbeschichtet, auf Mauerwerk befestigen, Oberfläche lackiert, Fensterbankbreite 20 cm, Dicke der Fensterbank 25 mm,
Länge '150' cm.
Menge: 9,000 m
Kostengruppe DIN 276 2018-12: 334
DIN 276-06: 334
Leistungsbereich: 027

**01.02.0090 Innenfensterbank Holz Fichte B 25cm D 25mm L 125 cm**
STLB-Bau 2025-10 027
Innenfensterbank aus Holz, Fichte, Vorderkante und Ecken abgerundet, seitlicher Anschluss stumpf, Abschlusskanten kunststoffbeschichtet, auf Mauerwerk befestigen, Oberfläche lackiert, Fensterbankbreite 25 cm, Dicke der Fensterbank 25 mm,
Länge '125' cm.
Menge: 3,000 St
Kostengruppe DIN 276 2018-12: 334
DIN 276-06: 334
Leistungsbereich: 027

**01.02.0100 Innenfensterbank mit Öffnungen Holz Fichte B 85cm D 25mm L 125 cm**
Innenfensterbank mit Öffnungen für Unterflurkonvektoren aus Holz, Fichte, Ecken rechtwinklig, gefast, seitlicher Anschluss stumpf, Abschlusskanten beschichtet, auf Trockenbauabkofferung nicht sichtbar befestigen, Oberfläche lackiert, Fensterbankbreite 85 cm, Dicke der Fensterbank 25 mm,
Einzellänge 'von 50 bis 125' cm.
Menge: 23,000 m
Kostengruppe DIN 276 2018-12: 334
DIN 276-06: 334
Leistungsbereich: 027

**01.02.0110 Zulage für Ausklinkungen im Bereich der Fenster**
Menge: 28,000 St
DIN 276-06: 334

**01.02.0120 Gehrungsschnitt**
STLB-Bau 2025-10 016
Gehrungsschnitt als besondere Leistung für Innenwandbekleidung.
Menge: 2,000 m
Kostengruppe DIN 276 2018-12: 345
DIN 276-06: 334
Leistungsbereich: 016

**01.02.0130 Lüftungsöffnung**
STLB-Bau 2025-10 027
Lüftungsöffnung zur Konvektorverkleidung,
Maße in mm '885/350 mm'

Ausführung gemäß Zeichnung und Einzelbeschreibung.
Menge: 14,000 St
Kostengruppe DIN 276 2018-12: 381
DIN 276-06: 334
Leistungsbereich: 027

**01.02.0140 Vertikale Verkleidung Holz Fichte B 20cm D 25mm L 125 cm**
Vertikale Verkleidung  aus Holz, Fichte, Ecken rechtwinklig, gefast, seitlicher Anschluss stumpf, Abschlusskanten beschichtet, auf Trockenbauabkofferung nicht sichtbar befestigen, Oberfläche lackiert, Fensterbankbreite 20 cm, Dicke der Fensterbank 25 mm,
Länge 'von 50 bis 125' cm.
Menge: 23,000 m
Kostengruppe DIN 276 2018-12: 334
DIN 276-06: 334
Leistungsbereich: 027

#### Teilleistung 01.03 Parkett

**01.03.0010 Sockelleiste Holz/Holzwerkstoff B/H 5/30mm abbrechen nicht schadstoffb**
STLB-Bau 2025-10 084
Abbruch der Sockelleiste aus Holz/Holzwerkstoff, Querschnitt B/H 5/30 mm, geklebt, im Rahmen einer Totalabbruchmaßnahme, nicht schadstoffbelastet,
Abfall ist nicht gefährlich, Altholzkategorie A II, Wichte des Abbruchstoffes DIN EN 1991-1-1 7,5 kN/m3, Ausführung innerhalb des Bauwerks, Arbeitshöhe bis 2 m,
Abbruch von Hand/mit handgeführten Kleingeräten, Ausführung staubarm TRGS 559,
aufgenommene Stoffe sammeln, auf LKW des AN laden, transportieren, entsorgen, zum Lager oder zur Anlage nach Wahl des AN, Abfallschlüssel nach AVV (Abfallverzeichnis-Verordnung) 170201 Holz,
Vergütung der Entsorgung übernimmt AN.
Menge: 120,000 m
Kostengruppe DIN 276 2018-12: 394
DIN 276-06: 352
Leistungsbereich: 084

**01.03.0020 Massivholz-Parkettstäbe Eiche D 15mm Verband parallel**
STLB-Bau 2025-10 028
Parkett aus Massivholz-Elementen (Parkettstäben) mit Nut und/oder Feder DIN EN 13226, Holzart Eiche QCXE, Sortierungssymbol Quadrat, mittlerer Holzfeuchtegehalt 8 % (+/- 2 %), Dicke 15 mm, parallel zur Wand im Verband, Oberfläche nach dem Verlegen schleifen, mit regelmäßigem Stoß, mit Parkettklebstoff befestigen unter Beachtung der TRGS 610, Klebstoff-Einstufung GISCODE D 1 (lösemittelfreie Dispersions-Klebstoffe/-Vorstriche), Untergrund Zementestrich, Ausführung gemäß Zeichnung und Einzelbeschreibung.
Menge: 2,000 m2
Kostengruppe DIN 276 2018-12: 353
DIN 276-06: 352
Leistungsbereich: 028

**01.03.0030 Parkett anpassen Massivholz-Parkettstäbe**
STLB-Bau 2025-10 028
Parkett anpassen aus Massivholz-Elementen (Parkettstäben) an Einbauteile, Fuge bleibt sichtbar, Ausführung gemäß Zeichnung und Einzelbeschreibung.
Menge: 1,500 m
Kostengruppe DIN 276 2018-12: 353
DIN 276-06: 352
Leistungsbereich: 028

**01.03.0040 Parkettfußboden schleifen Massivholz-Parkettstäbe 4Schleifgänge**
STLB-Bau 2025-10 028
Schleifen der Oberfläche des Parkettfußbodens aus Massivholz-Elementen (Parkettstäben) mit Nut und/oder Feder, Oberfläche versiegelt, mit Polyurethan-Siegel, in 4 Schleifgängen abschleifen ohne kitten, Ausführung gemäß Zeichnung und Einzelbeschreibung.
Menge: 60,000 m2
Kostengruppe DIN 276 2018-12: 395
DIN 276-06: 352
Leistungsbereich: 028

**01.03.0050 Parkettfußboden schleifen Massivholzparkett 4Schleifgänge**
STLB-Bau 2025-10 028
Schleifen der Oberfläche des Parkettfußbodens aus Massivholzparkett (Hochkantlamelle, Breitlamelle und Modulklotz), Oberfläche versiegelt, mit Polyurethan-Siegel, in 4 Schleifgängen abschleifen ohne kitten, Ausführung gemäß Zeichnung und Einzelbeschreibung.
Menge: 145,000 m2
Kostengruppe DIN 276 2018-12: 395
DIN 276-06: 352
Leistungsbereich: 028

**01.03.0060 Herstellen einer geraden Schnittkante im Parkett**
Herstellen eines sauberen geraden Schnittes an der Abbruchkante der Wandkonstruktion zum Einbau eines Dehnfugenprofils. Schnittkanten verlaufen parallel zur Außenwand. Stärke ca. 15 mm
Bereich Anbau Ratssaal
Menge: 20,000 m
DIN 276-06: 352

**01.03.0070 Dehnfugenprofil Holzpflaster H 22mm B 5-10mm Alu Verfugung dauerelasti**
STLB-Bau 2025-10 028
Dehnfugenprofil für geklebtes Holzpflaster, Klotzhöhe 22 mm, Fugenbreite über 5 bis 10 mm, aus 2 Winkelprofilen, geschraubt, aus Aluminium, anodisch oxidiert, einschl. dauerelastischer Verfugung, als Bauwerksfuge, Ausführung gemäß Zeichnung und Einzelbeschreibung.
Menge: 20,000 m
Kostengruppe DIN 276 2018-12: 353
DIN 276-06: 352
Leistungsbereich: 028

**01.03.0080 Massivholzparkett versiegeln D 120mym**
STLB-Bau 2025-10 028
Parkettfußboden aus Massivholzparkett (Hochkantlamelle, Breitlamelle und Modulklotz) unter Beachtung der TRGS 617 versiegeln mit Wasserlack, für starke Beanspruchung geeignet, mind. Schichtdicke 120 mym Trockenfilm.
Menge: 205,000 m2
Kostengruppe DIN 276 2018-12: 353
DIN 276-06: 352
Leistungsbereich: 028

**01.03.0090 Sockelleiste B/H 5/30mm Rechteckprofil Eiche**
STLB-Bau 2025-10 028
Sockelleiste, Querschnitt B/H 5/30 mm, als Rechteckprofil aus Eiche QCXE, farblos seidenmatt lackiert, mit Schrauben befestigen, mit Schallschutzstreifen hinterlegen, Untergrund Mauerwerk, verputzt.
Menge: 120,000 m
Kostengruppe DIN 276 2018-12: 353
DIN 276-06: 352
Leistungsbereich: 028

#### Teilleistung 01.04 Aufbereitung Trennwand und Holzkonstruktion Glasgeländer

**01.04.0010 Fachgerechte Aufbereitung der vorhandenen Mobilen Trennwandanlage und**
Fachgerechte Aufbereitung der vorhandenen mobilen Trennwandanlage und Holzwand mit 3 Stück einflügeligen Türen inklusive Oberlichtverglasung einschließlich Reinigung aller Oberflächen, Entfernung von Verschmutzungen, Bearbeitung von Gebrauchs- und Abnutzungsspuren sowie Anschleifen der zu beschichtenden Flächen.

Die Deckelemente der Trennwandanlage sind als Einhang-konstruktion ausgebildet im Format 1,5 x 2,50 m.

Zur Überarbeitung können die Elemente demontiert, abtransportiert und im eigenen Betrieb aufgearbeitet werden.

Teile der Konstruktion sind fest verbunden/befestigt und müssen zwingend vor Ort Überarbeitet werden.

Ausbesserung von Kratzern, kleineren Beschädigungen und Fehlstellen, erforderliche Spachtel- und Schleifarbeiten sowie Vorbereitung der Oberflächen für die Beschichtung.

Anschließende Grundierung und Lackierung aller sichtbaren Flächen mit Klarlack zur Erhaltung der Holzstruktur gemäß Herstellerangaben. Die Beschichtung ist gleichmäßig, deckend und frei von Läufern, Fehlstellen oder sichtbaren Ansätzen auszuführen.

Einschließlich Schutz angrenzender Bauteile, aller erforder-lichen Hilfs-, Verbrauchs- und Befestigungsmittel, Gerüste bzw. Arbeitsbühnen bis zur erforderlichen Arbeitshöhe, Entsorgung anfallender Abfälle sowie sämtlicher Nebenleistungen für eine vollständige und fachgerechte Ausführung.

Die Trennwandanlage ist nach Abschluss der Arbeiten in optisch einwandfreiem Zustand zu übergeben.

Im Leistungsumfang enthalten sind nachfolgend beschriebene Leistungen: / - Schutz angrenzender Bauteile / - Reinigung aller sichtbaren Oberflächen der Trennwandanlage / - Entfernen von Verschmutzungen, Kleberesten und leichten / Ablagerungen / - Auspolieren bzw. optische Reduzierung von oberflächlichen / Kratzern / - Ausbesserung kleinerer Gebrauchsspuren und Kratzern an / Rahmen- und Füllungselementen / - Nachbehandlung und Pflege der Oberflächen entsprechend / dem Material
- Reinigung von Profilen, Beschlägen und sichtbaren / Verbindungselementen / - Funktionsprüfung der beweglichen Elemente und Beschläge / - Entsorgung anfallender Reinigungs- und Verbrauchsmaterialien / - Sämtliche Nebenleistungen sowie Arbeitsmittel für eine / vollständige Leistungsausführung / - Beseitigung tiefer Kratzer, Dellen oder Vandalismusschäden / - Ersatz defekter Beschläge, Schlösser oder Dichtungen / - Demontage und Wiedermontage größerer Bauteile / /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 / Die Anordnung der Trennwandanlage und die Einbauteile
Menge: 90,000 m2
DIN 276-06: 345

**01.04.0020 Aufbereitung der Treppenhausgeländer mit Glasfüllung**
Fachgerechte Aufbereitung der vorhandenen Treppengeländer bestehend aus umlaufendem Holzrahmen mit Glasfüllungen und Glasleisten einschließlich Reinigung aller Oberflächen, Entfernung von Verschmutzungen, Bearbeitung von Gebrauchs- und Abnutzungsspuren sowie Anschleifen der zu beschichtenden Holz-Flächen.

Holzrahmenkonstruktionen:
Stärke ca. 3 - 4 cm,
Breite der Rahmenteile ca. 15 - 20 cm
Geländerhöhe ca. 1,00m

Zur Überarbeitung können die Elemente demontiert, abtransportiert und im eigenen Betrieb aufgearbeitet werden.

Teile der Konstruktion sind fest verbunden/befestigt und müssen zwingend vor Ort Überarbeitet werden.

Ausbesserung von Kratzern, kleineren Beschädigungen und Fehlstellen, erforderliche Spachtel- und Schleifarbeiten sowie Vorbereitung der Oberflächen für die Beschichtung.

Anschließende Grundierung und Lackierung aller sichtbaren Flächen mit Klarlack zur Erhaltung der Holzstruktur gemäß Herstellerangaben. Die Beschichtung ist gleichmäßig, deckend und frei von Läufern, Fehlstellen oder sichtbaren Ansätzen auszuführen.

Einschließlich Schutz angrenzender Bauteile, aller erforder-lichen Hilfs-, Verbrauchs- und Befestigungsmittel, Gerüste bzw. Arbeitsbühnen bis zur erforderlichen Arbeitshöhe, Entsorgung anfallender Abfälle sowie sämtlicher Nebenleistungen für eine vollständige und fachgerechte Ausführung.
Sowie errichtung einer Provisorischen Absturzsicherung während der Bearbeiteungszeit.

Das Treppengeländer ist nach Abschluss der Arbeiten in optisch einwandfreiem Zustand zu übergeben.

Im Leistungsumfang enthalten sind nachfolgend beschriebene Leistungen: / - Schutz angrenzender Bauteile / - Reinigung aller sichtbaren Oberflächen der / Geländerkonstruktion / - Entfernen von Verschmutzungen, Kleberesten und leichten / Ablagerungen / - Auspolieren bzw. optische Reduzierung von oberflächlichen / Kratzern / - Ausbesserung kleinerer Gebrauchsspuren und Kratzern an / Rahmenelementen / - Nachbehandlung und Pflege der Oberflächen entsprechend / dem Material
- Reinigung von Profilen, Beschlägen, Glasfüllungen und / sichtbaren Verbindungselementen / - Entsorgung anfallender Reinigungs- und Verbrauchsmaterialien / - Sämtliche Nebenleistungen sowie Arbeitsmittel für eine / vollständige Leistungsausführung / - Beseitigung tiefer Kratzer, Dellen oder Vandalismusschäden / - Ersatz defekter Schrauben, befestigungsmaterial, etc. / - Demontage und Wiedermontage der Bauteile / /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
Menge: 45,000 m2
DIN 276-06: 371

#### Teilleistung 01.05 WC Trennwände

**01.05.0010 WC-Trennwandanlage WC-Männer OG - Kabine**
Liefern und montieren einer WC-Trennwandanlage,
Ausführung wie folgt:

Konstruktion:
Vorderfronten müssen aus 13 mm wasserunempfindlichen HPL-Platten mit beidseitig raumatter Oberfläche bestehen. Alle sichtbaren Kanten müssen gefräst und gefast sein. Über die gesamte Vorderfront muss ein umgreifendes 3-Kammer-Abdeckprofil aus Aluminium, mindestens 45 x 86 mm, verlaufen, um eine hohe Stabilität der Anlage zu gewährleisten. Im Bereich der Wandanschlüsse muss dieses mit Aluminium-Abdeckkappen versehen sein, um einen sauberen Abschluss zu erzielen. Wandanschlüsse sind mit gerundeten Aluminium-U-Profilen 22 x 30 mm auszuführen, um bauliche Unebenheiten ausgleichen zu können.

Türen:
Türen müssen aus dem gleichen Material wie die Vorderfront
bestehen, stumpf einschlagend und selbstschließend sein. Alle Kanten sind in einem Radius von 20 mm und sämtliche Ecken in einem Radius von 9 mm abzurunden. Das Türanschlagprofil aus Aluminium-Rundprofil ø 45 mm, muss an der Schlossseite mit einer Gummidichtung versehen sein, um ein geräuscharmes Schließen der Tür zu gewährleisten.

Füße:
aus Aluminiumrohr, 40 mm stark, mit trittfesten Nylonrosetten.
Die Füße müssen höhenverstellbar und unsichtbar im Boden befestigt sein. Sie sind in die senkrechten Rundprofile einzulassen.
Höhe ca. 150 mm

Beschläge:
je Tür 3 Stück 3-Rollen-Edelstahlbänder, davon ein Federband. Diese müssen poliert oder pulverbeschichtet in mindestens 8 Farben ohne Mehrpreis lieferbar sein. Die Feder muss mit korrosionsschützender Delta-Tone und Delta-Seal Beschichtung versehen sein. Riegelschloss bestehend aus einem pulverbeschichteten Alu-Schlosskasten mit Riegel in Edelstahl und Zugknöpfen mit Rot-Weiß-Verriegelung in Nylon.

Zubehör:
Je WC-Kabine sind ein Nylon-Kleiderhaken und ein Türpuffer mitzuliefern und zu montieren. Die Befestigung hat verdeckt zu erfolgen.

Farben:
Standardfarben, Farbe nach Wahl des AG.

Angebotenes Fabrikat: ............................................
(vom Bieter anzugeben)
Anlagehöhe: 2150 mm

WC - Männer Abwicklung WC Kabine wie folgt:
1x Abwicklungslänge Vorderfront  ca.: 2,385 m
1x Front mit 1 Tür ca. 700 * 2000 mm

Ausführung gemäß Detail-Planung:
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Menge: 1,000 St
DIN 276-06: 346

**01.05.0020 Mehrpreis für die Ausführung der Kabinen in 4 ES-Fußrosette in**
eloxierter Optik, 16 Alu-Einhandver. m. Alu Schloss, RS4
Menge: 1,000 St
DIN 276-06: 346

**01.05.0030 WC-Trennwandanlage wie vor, jedoch WC-Männer OG - Durchgang**
WC - Männer Abwicklung Durchgang wie folgt:
1x Abwicklungslänge Vorderfront  ca.: 2,385 m
1x Abwicklungshöhe Vorderfront  ca.: 2,75 m
1x Front mit 1 Tür (Öffnungsmaß ca. 700 x 2250 mm)
ohne Füße, raumabschließend Boden, Decke und Wände

Ausführung gemäß Detail-Planung:
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Menge: 1,000 St
DIN 276-06: 346

**01.05.0040 Zulage zu Pos. vor, für Herstellung Rohrdurchführungen - rund**
bis DU 70 mm
Menge: 3,000 St
DIN 276-06: 346

**01.05.0050 Zulage zu Pos. vor, für Herstellung Rohrdurchführungen - rund**
bis DU150 mm
Menge: 1,000 St
DIN 276-06: 346

**01.05.0060 Schamwände, Holz HPL, B 500mm H 900mm**
Schamwände wandhängend Maße: 500 x 900 mm, bestehend aus 13 mm wasserunempfindlichen HPL-Platten mit beidseitig raumatter Oberfläche.
Alle sichtbaren Kanten gefräst und gefast
Vorderfront mit umgreifendem 3-Kammer-Abdeckprofil aus Aluminium, mindestens 45 x 86 mm.
Im Bereich der Wandanschlüsse muss dieses mit Aluminium-Abdeckkappen versehen sein, um einen sauberen Abschluss zu erzielen. Wandanschlüsse sind mit gerundeten Aluminium-U-Profilen 22 x 30 mm auszuführen, um bauliche Unebenheiten ausgleichen zu können.
Wandanschluss mit 2 Schamwandhaltern aus Aluminium. Die vorderen Ecken müssen in einem Radius von 100 mm abgerundet sein.

Farbe: Standardfarben, Farbe nach Wahl des AG.

Einbauort: Obergeschoss
Raum:  WC-M
Raum-Nr.:OG-17

Angebotenes Fabrikat: .......................
(vom Bieter anzugeben)
Ausführung gemäß Detail-Planung:
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Menge: 2,000 St
DIN 276-06: 346

#### Teilleistung 01.06 Stundenlohnarbeiten

*Hinweis: Hinweis*
Die Tagelohnarbeiten sind für zusätzliche und
unvorhergesehene Arbeiten.

Tagelohnarbeiten kommen nur zur Ausführung, wenn diese
schriftlich angeordnet wurden.

Die Leistung ist in einem Rapport zu dokumentieren, welcher
unverzüglich vorzulegen ist.

Materialien sind detailliert zu dokumentieren, im Rapport
Bericht aufzuführen und werden gesondert  vergütet.

**01.06.0010 Arbeiter/-in sämtliche Kosten/Zuschläge**
STLB-Bau 2025-10 091
Stundenlohnarbeiten durch Arbeiter/-in
der Verrechnungssatz für die jeweilige Arbeitskraft umfasst sämtliche Aufwendungen wie Lohn- und Gehaltskosten, Lohn- und Gehaltsnebenkosten, Zuschläge, lohngebundene und lohnabhängige Kosten, sonstige Sozialkosten, Gemeinkosten, Wagnis und Gewinn.
Menge: 36,000 h
DIN 276-06: 397
Leistungsbereich: 091
